# Filtro Gard multiconfiguración, GT2PR1SF 15 (2R + 1F) - de Culligan

- Propiedad del archivo: CONSTRUNARIO
- Formato: FIEBDC-3/2012
- Programa: Construnario Versión 3.51
- Fecha de los precios: 22/11/2023
- Divisa: EUR

**00718340CLG** u Filtro Gard multiconfiguración, GT2PR1SF 15 (2R + 1F) - de Culligan
Cartuchos (cantidad) - Carbón (2) - 5µm (1) Caudal nominal: 1,8 m3/h Caudal punta: 2,4 m3/h Conexiones 1½"
