# Filtro Gard multiconfiguración, GDSFR 15 (1F + 1R) - de Culligan

- Propiedad del archivo: CONSTRUNARIO
- Formato: FIEBDC-3/2012
- Programa: Construnario Versión 3.51
- Fecha de los precios: 22/11/2023
- Divisa: EUR

**00744359CLG** u Filtro Gard multiconfiguración, GDSFR 15 (1F + 1R) - de Culligan
Cartuchos (cantidad) - 20µm (1) - Carbón (1) Caudal nominal: 1,2 m3/h Caudal punta: 1,8 m3/h Conexiones 1½"
