# Filtro de carbón Gard, GMR 15 (1R) - de Culligan

- Propiedad del archivo: CONSTRUNARIO
- Formato: FIEBDC-3/2012
- Programa: Construnario Versión 3.51
- Fecha de los precios: 22/11/2023
- Divisa: EUR

**00780023CLG** u Filtro de carbón Gard, GMR 15 (1R) - de Culligan
- Caudal nominal: 1,2 (m3/h) - Caudal punta: 1.8 (m3/h) - Pérdida de carga nominal: 0.3 bar - Pérdida carga máxima: 0.7 bar - Conexiones: 1½" El sistema Culligan Gard proporciona soluciones universales a los clientes que necesitan pequeños sistemas capaces de realizar todo tipo de tratamiento de agua, incluyendo la filtración, remoción de hierro, decloración y neutralización. - El diseño modular permite que los módulos básicos del sistema se combine en baterías individuales o de varias unidades conectadas en serie o en paralelo. - El sistema exclusivo Gard de Culligan es excepcionalmente versátil. - Disponibilidad de una amplia gama de elementos modulares que puede proporcionar todos los tipos de tratamiento de agua para cualquier usuario, con la máxima simplicidad y un mínimo espacio: • carbón activado - No necesita automatización eléctrica para su operación
