# Filtro de cartucho Gard, GMF 10 (1 F) - de Culligan

- Propiedad del archivo: CONSTRUNARIO
- Formato: FIEBDC-3/2012
- Programa: Construnario Versión 3.51
- Fecha de los precios: 22/11/2023
- Divisa: EUR

**00741953CLG** u Filtro de cartucho Gard, GMF 10 (1 F) - de Culligan
- Caudal nominal / punta (m3/h): • 80 µm: 2,4 / 4,2 • 20 µm: 1,8 / 3,0 • 5 µm: 1,8 / 3,0 • 1 µm: 1,2 / 1,8 - Conexiones: 1" El sistema Culligan Gard proporciona soluciones universales a los clientes que necesitan pequeños sistemas capaces de realizar todo tipo de tratamiento de agua, incluyendo la filtración, remoción de hierro, decloración y neutralización. - El diseño modular permite que los módulos básicos del sistema se combine en baterías individuales o de varias unidades conectadas en serie o en paralelo. - El sistema exclusivo Gard de Culligan es excepcionalmente versátil. - Disponibilidad de una amplia gama de elementos modulares que puede proporcionar todos los tipos de tratamiento de agua para cualquier usuario, con la máxima simplicidad y un mínimo espacio: • cartuchos individuales - No necesita automatización eléctrica para su operación
