# Filtro autolimpiable Easy Max A, automático, DN100 - de Culligan

- Propiedad del archivo: CONSTRUNARIO
- Formato: FIEBDC-3/2012
- Programa: Construnario Versión 3.51
- Fecha de los precios: 22/11/2023
- Divisa: EUR

**00NU4410CLG** u Filtro autolimpiable Easy Max A, automático, DN100 - de Culligan
- Caudal a 0.2 bar: 49 m3/h. - Caudal a 0.5 bar: 69 m3/h. - Conexiones: DN100Ø. - Tipo de conexión: brida - Grado de filtración: 100 µm. - Presión máxima en funcionamiento: 16 bar. - Temperatura máxima agua/ambiente: 80/40ºC. Los filtros autolimpiables de alto caudal Culligan EASY MAX aseguran una perfecta filtración del agua en sistemas domésticos e industriales. Son adecuados para filtrar agua con elevadas impurezas (arena, lodo, óxido, etc.) sin tener que cambiar el cartucho del filtro. El agua bruta pasa a través del elemento filtrante de acero inoxidable que detiene las impurezas en suspensión del agua. La malla filtrante se limpia completamente mediante un rotor especial llamado Turboclean, que envía chorros calibrados de agua a presión contra la malla del filtro. - Todos los materiales son aptos para uso alimentario y adecuados para el contacto con aguas potables de acuerdo a las más estrictas normas europeas (CE). También son compatible con la directiva europea CE de máquinas y materiales de construcción, compatibilidad electromagnética - Durante el ciclo de limpieza se garantiza siempre el flujo de agua filtrada a servicio. - En los modelos de 2” la malla es de acero inoxidable AISI 316 y la limpieza de las impurezas retenidas se hace mediante un chorro de agua a flujo inverso. - En los modelos semi-automáticos la turbina se controla manualmente girando un botón. - En los modelos automáticos, un temporizador controla los intervalos de lavado, programable desde 1 hasta 999 horas. - Los cartuchos están disponibles en una gama de 50 a 500 µ. - Cumple con el C.T.E. (Código Técnico de la Edificación) - Cumple con los certificados CE y DVGW - Cumple con las normativas UNE 13443-11 y de acuerdo con el DMS.443 de 21/12/90 retener la suciedad, arena, limo, óxido y otros sólidos en suspensión.
