# Filtro Easy semi-automático, 2" - de Culligan

- Propiedad del archivo: CONSTRUNARIO
- Formato: FIEBDC-3/2012
- Programa: Construnario Versión 3.51
- Fecha de los precios: 22/11/2023
- Divisa: EUR

**00762964CLG** u Filtro Easy semi-automático, 2" - de Culligan
- Caudal a 0.2 bar: 9.5 m3/h. - Caudal a 0.5 bar: 14.9 m3/h. - Conexiones: 2"Ø. - Grado de filtración: 89 µm. - Presión máxima en funcionamiento: 16 bar. - Temperatura máxima agua/ambiente: 80/40ºC. Los filtros autolimpiables eliminan los sólidos suspendidos en agua sin tener que cambiar el cartucho del filtro. Están disponibles en versión semi-automática y automática, con diferentes caudales y grados de filtración. En los modelos de 1” a 2”, los elementos filtrantes son fabricados en una malla de acero inoxidable AISI 316. La limpieza de las impurezas retenidas se hace mediante un chorro de agua a flujo inverso. Los cartuchos están disponibles en una gama de 50 a 500 µ. El nuevo sistema de Filtración cumple con el C.T.E. (Código Técnico de Edificación) • Cartucho con grado de filtración 50 µm con baño de plata para cumplir con CTE. • Posibilidad de cartuchos de 50, 89, 100, 200 o 500 mm. • Versión semiautomática y automática. • Malla filtrante INOX con baño de plata. • Realiza el lavado con suministro continuo de agua. • Cumple con los certificados CE y DVGW. • Cumple con las normativas UNE 13443-11 y de acuerdo con el n DMS. 443, de 21/12/90 retener la suciedad, arena, limo, óxido y otros sólidos en suspensión.
