# Filtro HMS EVO M 220 Plus - de Culligan

- Propiedad del archivo: CONSTRUNARIO
- Formato: FIEBDC-3/2012
- Programa: Construnario Versión 3.51
- Fecha de los precios: 22/11/2023
- Divisa: EUR

**00763358CLG** u Filtro HMS EVO M 220 Plus - de Culligan
- Caudal máx (m3/h): 220. - Vel. filtración máx (m/h): 49,4 - Caída máxima de presión (bar): 0,7 - Conexiones in/out (mm): 160 - Caudal BW (m3/h): 175 - Área filtrante (m2): 4,45 Los filtros de la serie HMS EVO cuentan con el exclusivo sistema Culligan “Filtr-Cleer”. Utiliza 3 capas (Multi Media) de minerales filtrantes de diferentes tamaños de grano y pesos específicos, con material más grueso en la parte superior del lecho, y más fino en la parte inferior. El HMS EVO tiene un difusor radial inferior. Esta técnica de filtrado garantiza una óptima eliminación de la turbidez, requiriendo únicamente un contralavado periódicamente. Los filtros HMS EVO, están equipados con una o más válvulas y están diseñados para operar alternando las diferentes etapas de: • Servicio, filtración de agua de la piscina. • Contralavado, las capas del lecho filtrante son enjuagadas por el flujo inverso. (*) lavado rápido co-corriente (las capas del lecho filtrante son enjuagadas por el flujo normal) (*) Recircular (derivación del filtro. Recircula agua sin pasar por el filtro). (*) Drenaje (derivación del filtro. El agua es liberada desde el sistema sin pasar a través del filtro, útil al vaciar la piscina). (*) Sólo para los modelos semi-automáticos HMS EVO M. Los resultados obtenidos con los filtros HMS EVO, utilizando la técnica de “Filtr-Cleer”, son esencialmente: • gran eliminación de la turbidez, 3-4 veces la tasa alcanzable en promedio con los filtros convencionales. • excelente calidad de agua filtrada, retención de partículas> 5 micras. • reducido requerimiento de lavado a contracorriente, alrededor del 50% menos, por unidad de volumen de agua y el tiempo en servicio, que con los filtros convencionales.
