# Deionizer DS050 12” - de Culligan

- Propiedad del archivo: CONSTRUNARIO
- Formato: FIEBDC-3/2012
- Programa: Construnario Versión 3.51
- Fecha de los precios: 22/11/2023
- Divisa: EUR

**00761774CLG** u Deionizer DS050 12” - de Culligan
- Capacidad intercambio (Kgr como CaCO3): 2 - Conexiones in/out: 1" - Caudal máximo: *gpm: 7 *m3/h: 1,6 - Resina catiónica: *kg: 46 *litros: 56 - Regenerante HCL 33%: * kg: 28 *litros: 25 - Resina aniónica: *kg: 36 *litros: 56 - Regenerantes: *kg: 20 *litros: 15 La desmineralización (o des-ionización) es un proceso que puede eliminar casi por completo la salinidad del agua a través del intercambio iónico en resinas. El intercambio de iones se produce a través del paso entre las resinas catiónicas y aniónicas, ó en resinas en un solo paso mezcladas en un “”lecho mixto””, cada uno de los cuales pueden producir diferentes niveles de calidad de agua tratada. Cuando las resinas se saturan, han de regenerarse con ácido clorhídrico y sosa cáustica, para restablecer la capacidad de intercambio. MATERIALES UTILIZADOS: • Los tanques de la línea Deionizer Serie DS se construyen en PRFV. FUNCIONAMIENTO • Todos los tanques Culligan están totalmente automatizados con sistemas lógico-programables para controlar las fases de servicio y de regeneración. • Los desionizadores Serie D y MB se conectan a la corriente de agua suministrada a través de acoplamientos flexibles. • Un dispositivo de control de calidad de las señales de agotamiento de las resinas, que se pueden regeneran en el centro de servicio Culligan.
