# Deyolit NRC 20/20 24” - de Culligan

- Propiedad del archivo: CONSTRUNARIO
- Formato: FIEBDC-3/2012
- Programa: Construnario Versión 3.51
- Fecha de los precios: 22/11/2023
- Divisa: EUR

**00761143CLG** u Deyolit NRC 20/20 24” - de Culligan
- Caudal: *mín (m3/h): 3 *nominal (m3/h): 10 *máx (m2/h) 11 - Conexiones in/out ØDN: 50 INTERCAMBIO CATIÓNICO - Resina catiónica: 400. - Capacidad intercambio: 24 - Regenerante: 22 INTERCAMBIO ANIÓNICO - Resina aniónica: 500 l - Capacidad intercambio: 20 - Regenerante: 30 - Precio a consultar. La desmineralización (o des-ionización) es un proceso que puede eliminar casi por completo la salinidad del agua a través del intercambio iónico en resinas. Sistemas automáticos de desmineralización son a menudo incluidos en la propuestas de Culligan, cuando se solicita gran volumen de agua de alta calidad. • Deyolit NRC, columnas de intercambio separadas y regeneración a contracorriente, por alta calidad agua y bajo consumo de regenerante . MATERIALES: - Los tanques de resina Deyolit son de acero de carbono de calidad, recubiertos internamente en ebonitado (caucho duro) y pintados exteriormente con pintura a prueba de corrosión. - Las válvulas en Noryl y tuberías de PVC son muy adecuadas para soportar condiciones extremas de pH en un amplio campo de presiones. Las columnas, catiónica y aniónica, son cilíndricas, de chapa de acero electrosoldada con chorro de arena, tienen patas de soporte vertical, y están protegidas en el interior con una capa de caucho de por lo menos 4 mm de espesor y externamente con un recubrimiento epoxi. - La placa base es de acero ebonitado de protección contra la corrosión y está equipado con una boquilla de drenaje de polipropileno en contacto directo con el lecho de resinas de intercambio. - El grupo de control consiste en válvulas hidráulicas de Noryl interconectadas con tubos de PVC y accesorios El ciclo de regeneración es controlado por un programador electrónico y una válvula de control de apertura y cierre de válvulas automáticas. FUNCIONAMIENTO: - Los desionizadores Culligan regenerables in situ son totalmente automáticos, con un servicio y ciclos de regeneración programables. - Los deionizadores serie Deyolit están equipadas con un Panel de control (incluyendo medidor de conductividad) diseñado para monitorear el proceso y iniciará automáticamente la regeneración, cuando la calidad del agua se deteriora más allá de un límite predeterminado.
