# Deyolit AMB 3000 - de Culligan

- Propiedad del archivo: CONSTRUNARIO
- Formato: FIEBDC-3/2012
- Programa: Construnario Versión 3.51
- Fecha de los precios: 22/11/2023
- Divisa: EUR

**00729764CLG** u Deyolit AMB 3000 - de Culligan
- Capacidad intercambio kg(CaCO3): 3 - Caudal con agua sin tratar m3/h: 3,4 - Caudal con agua desmineralizada m3/h: 7,9 - Precio a consultar. La desmineralización (o des-ionización) es un proceso que puede eliminar casi por completo la salinidad del agua a través del intercambio iónico en resinas. Los sistemas automáticos de desmineralización son a menudo incluidos en la propuestas de Culligan, cuando se solicita gran volumen de agua de alta calidad. • Deyolit AMB , unidad de lecho mixto, para eliminar completamente de sales el agua ( ideal para pulir el agua ya tratada por dos lechos separados de desionizadores o unidades de ósmosis inversa ). MATERIALES: • Los tanques de resina Deyolit son de acero de carbono de calidad, recubiertos internamente en ebonitado (caucho duro) y pintados exteriormente con pintura a prueba de corrosión. Las válvulas en Noryl y tuberías de PVC son muy adecuadas para soportar condiciones extremas de pH en un amplio campo de presiones. FUNCIONAMIENTO: • Los desionizadores Culligan regenerables in situ son totalmente automáticos, con un servicio y ciclos de regeneración programables. • Los deionizadores serie Deyolit están equipadas con un Panel de control (incluyendo medidor de conductividad) diseñado para monitorear el proceso y iniciará automáticamente la regeneración, cuando la calidad del agua se deteriora más allá de un límite predeterminado.
