# Pharma 20 - de Culligan

- Propiedad del archivo: CONSTRUNARIO
- Formato: FIEBDC-3/2012
- Programa: Construnario Versión 3.51
- Fecha de los precios: 22/11/2023
- Divisa: EUR

**00761372CLG** u Pharma 20 - de Culligan
- Capacidad intercambio ((Kgr como CaCO3): 2x0.22 - Caudal de servicio (l/h): 35 - Presión operativa (bar): 13-14 - Potencia instalada (w): 420 - Conversión: 20-25% - Tamaño membranas: 2,5x21 PHARMA es un dispositivo que produce agua ultra-pura, diseñado y concebido para satisfacer los usos más exigentes, proporciona un control simple pero completo del sistema. Reúne condiciones de seguridad, es un equipo compacto, transportable y sencillo, que junto a la alta calidad constantemente producida del agua, hacen de este, el sistema ideal para usos avanzados. • Puede ser conectado fácilmente con varias aplicaciones: analizadores automáticos, máquinas operativas, grifos de uso directo, etc. • Puede llegar a crear un agua de producción con resistividad > 5 MW para el 80% del ciclo y de cerca de 1 MW para el 20% restante. Técnicamente, representa la gama más completa que existe en sistemas de este tipo. • PHARMA se compone de una sección primaria para la desalación por ósmosis inversa y de una sección sucesiva para una desmineralización mediante resinas de lecho mixto. Secuencia de tratamientos: • Filtración. • Presurización con bomba de alta presión • Desalinización mediante ósmosis inversa. • Desmineralización mediante resinas de lecho mixto (que consiste en 2 secciones, 1 en reserva). • Control continuo de producción de agua (con conmutación de control de conductividad; agua osmotizada-agua demineralizada). • Panel de control automático con alarma audiovisual para demanda post-venta.
