# Depósito 100 l con tanque de seguridad - Nivel mín - Kit aspiración azul (clorito) - de Culligan

- Propiedad del archivo: CONSTRUNARIO
- Formato: FIEBDC-3/2012
- Programa: Construnario Versión 3.51
- Fecha de los precios: 22/11/2023
- Divisa: EUR

| Código | Ud | Descripción |
|---|---|---|
| 00762747CLG | u | Depósito 100 l con tanque de seguridad - Nivel mín - Kit aspiración azul (clorito) - de Culligan |
