# Clormet A - S507 - amperiométrico - de Culligan

- Propiedad del archivo: CONSTRUNARIO
- Formato: FIEBDC-3/2012
- Programa: Construnario Versión 3.51
- Fecha de los precios: 22/11/2023
- Divisa: EUR

**00NU3467CLG** u Clormet A - S507 - amperiométrico - de Culligan
- Caudal regulador (l/h): 40 - Conexiones (mm): entrada 13/salida:13 - Rango medición (ppm): 0-5 - Presión máxima (bar): 3 - Microfiltración (µm): 5 El panel CLORMET A de Culligan, es un sistema para la medición de la concentración de cloro basado en la tecnología amperométrica de forma continua para un control de proceso en tiempo real. Viene completamente equipado y montado, ideal para diversas aplicaciones en tratamiento de aguas a nivel industrial o municipal, tales como depósitos de agua sanitaria, torres de refrigeración, sistemas contra incendios... etc. Su diseño sencillo y compacto, facilita muchísimo la instalación y puesta en marcha de los mismos. Dispone de todos los componentes y accesorios para un rápido montaje. Características técnicas generales: • Panel de medición o control de cloro libre amperométrico (Cloro Inorgánico). • Rangos de medida: cloro libre: De 0… 5 ppm. • Pantalla LCD alfanumérica de 2 líneas retroiluminada. • 2 salidas de relé independientes en regleta extraíble de 5 contactos (máx. 250Vac 3A). • Instrumento con grado de protección IP66. • Salida dosing-shot para el control directo del imán de una bomba (120 imp/min) • Salidas bajo corriente 4-20 mA con carga máx. 600O con separación galvánica. • Salida serial RS232 estándar (opcional RS485) • Puntos de consigna y alarmas programables. • Lectura y compensación de la temperatura, (automática con sonda PT100 opcional). Elementos incluidos en el montaje: • Microprocesador S507 de medición de Cloro Libre y temperatura (sonda Pt100 opcional). • Sonda de cloro libre amperométrica CLE03A con electrodos en platino y cobre. • Portasondas en plexiglass con regulador de caudal, sensor de flujo y preparado para electrodo adicional y sensor de temperatura. • Sistema de autolimpieza mediante bolas en vidrio. • Portafiltros y cartucho filtrante de 5 micras para entrada de agua.
