# HE 1” 20 METER - de Culligan

- Propiedad del archivo: CONSTRUNARIO
- Formato: FIEBDC-3/2012
- Programa: Construnario Versión 3.51
- Fecha de los precios: 22/11/2023
- Divisa: EUR

**00NU3960CLG** u HE 1” 20 METER - de Culligan
- Litros de resina: 20 l - Conexiones in/out: 1" - Conexiones desagüe: 1/2" - Caudal nominal (m3/h): 2 - Capacidad depósito de sal: 100 Kg. - Cap. Intercambio (m3xºf)/ consumo de sal (Kg): * Mín: 97 / 1,8 * Máx: 150 / 5,4 Consultar precio. El descalcificador HE Culligan, estudiado para satisfacer una amplia gama de exigencias profesionales y semi-industriales, es un equipo específico para reducir la dureza del agua (cal y magnesio), mediante resinas de intercambio iónico seleccionadas e idóneas al contacto con agua para uso alimentario. • El tanque vertical de forma cilíndrica está realizado en material plástico exclusivo atóxico, patentado por Culligan “Quadra-Hull” y compuesto por cuatro capas superpuestas: - Revestimiento interno de uso alimentario. - Cuerpo en fibra de vidrio reforzada con resina epoxi. - Refuerzo adicional de carbono que asegura una óptima resistencia a la presión. - Revestimiento externo sellado, resistente a la humedad. • El descalcificador HE reduce los costes y respeta el medio ambiente. Gracias a las tecnologías patentadas por Culligan como la regeneración de resinas en contracorriente, la optimización del consumo de sal y la regeneración proporcional, genera un ahorro de hasta un 46% mediante la optimización del consumo de sal, agua y electricidad. • La válvula exclusiva HE, de pistones con motor, ofrece mayor fiabilidad que las válvulas tradicionales de rotación. El diseño de la válvula de varios pistones facilita el mantenimiento y prolonga la vida útil del producto. • El depósito de salmuera, realizado con componentes anticorrosivos, y el sistema de salmuera inteligente (Duble-Safe), que controla el nivel y la calidad de la salmuera, garantizan un funcionamiento óptimo.
