# Filtro de recuperación agua OFSY-WGR 100 - de Culligan

- Propiedad del archivo: CONSTRUNARIO
- Formato: FIEBDC-3/2012
- Programa: Construnario Versión 3.51
- Fecha de los precios: 22/11/2023
- Divisa: EUR

**00760746CLG** u Filtro de recuperación agua OFSY-WGR 100 - de Culligan
- Caudal mín/máx (m3/h): 20 / 68,1 - Vel. filtración mín/máx (m/h): 4,1 / 13,9 - Presión mín/máx (bar): 1,8 / 5 - Conexiones in/out: 6" - Caudal BW (m3/h): 225 - Caudal CR (m3/h): 114 El sistema de OMNIFILTRACION WGR (OFSY WGR) se compone de dos filtros, instalados en serie, controlados por válvulas de diafragma o de mariposa (según modelo). Estas válvulas, adecuadamente controladas por una válvula piloto o por electroválvulas, dirigen el caudal del agua durante las fases de servicio, contralavado. Las características fundamentales del sistema OFSY son: • La disposición de los minerales de distinta granulometría en capas de granulometría decreciente. • Filtración en serie: el segundo filtro retiene la turbidez que pueda fugarse del primero. El sistema es capaz de operar a altas velocidades de filtración, con mejor calidad del efluente, que los sistemas convencionales. • Gran versatilidad: el sistema ha sido optimizado para su utilización con agua bruta con un contenido elevado de sólidos en suspensión, como el efluente de una planta de tratamiento de aguas residuales además esta tecnología permite la eliminación de sustancias colorantes naturales, fósforo procedente de plantas depuradoras biológicas, del hierro y manganeso, del arsénico y de otros. • Consumo menor de producto químico respecto a sistemas convencionales. • Pequeño tamaño y modularidad • Rápida instalación y puesta en marcha
