# Filtro Drop-Stop 400 - de Culligan

- Propiedad del archivo: CONSTRUNARIO
- Formato: FIEBDC-3/2012
- Programa: Construnario VersiĆ³n 3.51
- Fecha de los precios: 22/11/2023
- Divisa: EUR

**00761481CLG** u Filtro Drop-Stop 400 - de Culligan
- Cantidad: 1 - Modelo: FDA 400
