# Torre de aireación FDA 1400 - de Culligan

- Propiedad del archivo: CONSTRUNARIO
- Formato: FIEBDC-3/2012
- Programa: Construnario Versión 3.51
- Fecha de los precios: 22/11/2023
- Divisa: EUR

**00761561CLG** u Torre de aireación FDA 1400 - de Culligan
- Caudal máx (m3/h): 50 (sulfuro de hidrógeno y trihalometanos) - Caudal máx (m3/h): 120 (dióxido de carbono y metano) - Soplante potencia (kW): 5,5 - Presión (mm H2O): ~140 - Caudal aire: 160 Las torres de aireación Culligan se han diseñado para extraer substancias frías volátiles del agua a tratar. Eliminan o reducen drásticamente los elementos como el anhídrido carbónico, sulfuro de hidrógeno y trihalometanos. El agua se deja caer desde la parte superior de la torre para que entre en contacto con los rellenos diseñados para tener una superficie lo suficientemente grande para que haya el mayor contacto posible con el aire que empuja el ventilador centrífugo. De esta manera se obtiene a la vez la oxidación de las sustancias reductoras y la eliminación de gas que, una vez extraído, se liberan a la atmósfera a partir de la contracorriente de aire hacia arriba a través de la tapa de la chimenea. Un sifón en la base de la torre de aireación impide que el aire producido pueda ir hacia abajo. Si el aire contiene impurezas que no deben entrar en contacto con el agua es necesario disponer los sistemas de filtración adecuados. • Los modelos 400-600-1000-1400 estan hechos completamente en polipropileno (PP), el modelo 1800 está completamente construido en acero, protegido internamente con pintura epoxi y externamente con una doble capa de pintura antioxidante. • Los cuerpos de relleno están realizados en polipropileno en todos los modelos.
