# Separador dinámico DSA 3 - de Culligan

- Propiedad del archivo: CONSTRUNARIO
- Formato: FIEBDC-3/2012
- Programa: Construnario Versión 3.51
- Fecha de los precios: 22/11/2023
- Divisa: EUR

**00760238CLG** u Separador dinámico DSA 3 - de Culligan
- Caudal mínimo (m3/h): 33,5 - Caudal máximo: 66 - Conexiones in/out (mm): 3” - Conexión desagüe: 3/4" - Capacidad cámara recogida (l): 8,3 Los separadores dinámicos están diseñados para eliminar los sólidos suspendidos del agua, como la arena. La capacidad de eliminación es igual al 98% de todas las partículas que tienen un tamaño mayor que 75 micras y un peso específico mayor que 1 kg/dm3. • Los modelos estándar están disponibles en acero al carbono, pintado exterior, el agua no agresiva y no corrosivos. • El separador dinámico se llama así porque se utiliza el movimiento centrífugo del agua para separar los sólidos del líquido. Así que el dispositivo no tiene partes mecánicas móviles, lo que hace que el coste de mantenimiento sea prácticamente inexistente: • El agua entra tangencialmente en la parte superior y se transporta, a través de los agujeros, dentro de un tubo donde se produce la separación de las partículas sólidas. • El sedimento que se acumula en la parte inferior del aparato puede ser eliminado mediante la realización de una purga continua o intermitente o automatizada. Durante la operación de purga de la unidad permanece en funcionamiento prácticamente sin ninguna pérdida de rendimiento.
