# ULF 08 - de Culligan

- Propiedad del archivo: CONSTRUNARIO
- Formato: FIEBDC-3/2012
- Programa: Construnario Versión 3.51
- Fecha de los precios: 22/11/2023
- Divisa: EUR

**00764175CLG** u ULF 08 - de Culligan
- Caudal máx (m3/h): 68,4 - Área filtrante: 936 m2 - Número de módulos: 12 - Conexiones in/out (mm): DN100 - Caudal contralavado (m3/h): 33 - Potencia instalada (kW): 21,9 La ultrafiltración es una filtración de afino que separa las partículas insolubles del agua. Se utiliza en múltiples aplicaciones como la filtración de agua contaminada, pretratamiento para ósmosis inversa, potabilización o reutilización de aguas residuales. El corazón del sistema de ultrafiltración son los módulos, que efectúan el proceso de separación con alta capacidad de retención de coloides, limo, bacterias y la mayor parte de los virus. Los módulos de ultrafiltración están realizados con dos capas de fibras huecas (capilares) de PVDF que garantizan elevada resistencia al estrés mecánico por fricción. Características estándar de la línea ULF: • Bancada en chapa de acero galvanizado y recubierto en polvo para doble protección anticorrosiva. • Membranas de ultrafiltración de PVDF de 78m2 de área, con diámetro de poro de 0,8µm. • Válvulas automáticas. • Medidor de flujo digital de entrada y producto. • Sistema de retrolavado de aire equipado con paleta compresora o soplador de canal de aire. • Bomba de contralavado en acero inoxidable. - Panel de control eléctrico PLC con software premontado en el marco. Alternativamente la unidad se puede organizar para ser administrado por un PLC externo. • Bombas para dosificar correctamente los productos químicos necesarios durante la fase de lavado y desinfección.
