# Filtro OFSY 84 - de Culligan

- Propiedad del archivo: CONSTRUNARIO
- Formato: FIEBDC-3/2012
- Programa: Construnario Versión 3.51
- Fecha de los precios: 22/11/2023
- Divisa: EUR

**00760531CLG** u Filtro OFSY 84 - de Culligan
- Caudal mín/máx (m3/h): 12 / 68,1 - Vel. filtración mín/máx (m/h): 3,5 / 19,7 - Presión mín/máx (bar): 1,8 / 5 - Conexiones in/out (mm): 4” - Caudal BW (m3/h): 129,4 - Caudal CR (m3/h): 79,5 El sistema de OMNIFILTRACION (OFSY) se compone de dos filtros, instalados en serie, controlados por válvulas de diafragma o de mariposa (según modelo). Estas válvulas, adecuadamente controladas por una válvula piloto o por electroválvulas, dirigen el caudal del agua durante las fases de servicio, contralavado. Las características fundamentales del sistema OFSY son: • La disposición de los minerales de distinta granulometría en capas de granulometría decreciente. • Filtración en serie: el segundo filtro retiene la turbidez que pueda fugarse del primero. El sistema es capaz de operar a altas velocidades de filtración, con mejor calidad del efluente, que los sistemas convencionales. • Gran versatilidad: se utiliza para la remoción de la turbidez y de sustancias colorantes naturales, fósforo procedente de plantas depuradoras biológicas, del hierro y manganeso, del arsénico y de otros. • Consumo menor de producto químico respecto a sistemas convencionales. • Pequeño tamaño y modularidad • Rápida instalación y puesta en marcha
