# Filtros de diatomeas HCF 20 - de Culligan

- Propiedad del archivo: CONSTRUNARIO
- Formato: FIEBDC-3/2012
- Programa: Construnario Versión 3.51
- Fecha de los precios: 22/11/2023
- Divisa: EUR

**00761871CLG** u Filtros de diatomeas HCF 20 - de Culligan
- Caudal máx (m3/h): 20. - Vel. filtración máx (m/h): 5,7 - Caída máxima de presión (bar): 0,6 - Conexiones in/out (mm): 75 - Elementos de filtrado: * Cantidad: 68 * Long: 500mm - Área filtrante (m2): 3,54 Los Filtros Hydro Cleer representan la tecnología más efectiva en el ámbito de la filtración de agua de piscina con el objetivo de alcanzar altos caudales de flujo y el agua más cristalina. Estos elementos son únicos como concepto, logro y economía. Sostienen la finísima capa de medio filtrante poroso que permite retener hasta las partículas más pequeñas que forman la turbidez del agua. El medio filtrante usado es Culligan Multitom®, una combinación especial de material sílice inerte que se compone principalmente por esqueletos de diatomeas o algas unicelulares que vivieron hace millones de años. Ventajas de usar este proceso de filtrado: 1) Eliminación de las partículas en suspensión que tienen un diámetro tan diminuto como 1 micra. 2) No es necesario un enjuague de lavado a contracorriente, lo que significa un ahorro sustancial de agua, así como la supresión de todas las tuberías y los componentes relacionados. 3) Una enorme superficie de filtrado real gracias al gran número de elementos de filtrado. 4) Una limpieza de carácter automático de los elementos filtrantes eficiente. 5) Bajo coste de funcionamiento derivado del no uso de productos químicos floculantes y de sus relativas bombas dosificadoras y de la bomba de filtrado de baja capacidad necesaria
