# Filtro Cullsan 90º Inox - de Culligan

- Propiedad del archivo: CONSTRUNARIO
- Formato: FIEBDC-3/2012
- Programa: Construnario Versión 3.51
- Fecha de los precios: 22/11/2023
- Divisa: EUR

**00NU0963CLG** u Filtro Cullsan 90º Inox - de Culligan
- Caudal máx (m3/h): 1,6. - Vel. filtración máx (m/h): 21,92 - Caída máxima de presión (bar): 5 - Conexiones in/out (mm): 3/4 - 1/2 - Caudal BW (m3/h): 2,3 - Área filtrante (m2): 0,073 Los filtros FHT han sido específicamente diseñados para tratar aguas en circuitos cerrados para eliminar el óxido de hierro, así como los lodos y los depósitos que pueden provocar corrosión y/o obstrucción en calderas, radiadores e intercambiadores de calor. Impidiendo de esta manera una correcta circulación del agua y, en consecuencia, un calentamiento homogéneo en las diferentes habitaciones. Los filtros mantienen el agua del circuito cerrado clarificada para que el producto químico de protección pueda trabajar de manera óptima. Cada filtro consiste principalmente en: • Tanque de lecho filtrante. • Conjunto de válvulas manuales. • Válvula de no retorno especial. El principio de funcionamiento se basa en la filtración del agua, la cual pasa a través de los diferentes estratos de minerales convenientemente dimensionados. Cada estrato tiene un tamaño de partícula diferente con el fin de retener las impurezas suspendidas y dejar el agua libre de ellas. El filtro CULLSAN 90º está compuesto por un tanque de acero inoxidable AISI 304, con válvulas manuales de latón y es capaz de aguantar temperaturas de agua de 90ºC de temperatura. Mientras que los filtros FHT 500 y FHT 1000 están constituidos en fibra y toleran aguas a una temperatura máxima de 65ºC.
