# Filtro GAC 90 - de Culligan

- Propiedad del archivo: CONSTRUNARIO
- Formato: FIEBDC-3/2012
- Programa: Construnario Versión 3.51
- Fecha de los precios: 22/11/2023
- Divisa: EUR

**00761297CLG** u Filtro GAC 90 - de Culligan
- Caudal min/máx (m3/h): 23 / 60 - T. contacto mín/máx (min): 20,7 / 7,9 - Caída máxima de presión (bar): 0,5 - Conexiones In/Out: 4" - Caudal BW (m3/h): 60 - Caudal CR (m3/h): 47,3 Los filtros semiautomáticos GAC han sido diseñados para la eliminación de cloro, de compuestos órgano-clorados y de otras sustancias tóxicas y nocivas presentes en el agua. Esto viene dado por un lecho filtrante, compuesto por una sola capa de carbón activado granular Cullar F, especialmente diseñado para la absorción de estas sustancias contaminantes. • El filtro está compuesto de un tanque vertical de forma cilíndrica, con un distribuidor radial de fondo, patas ajustables, bocas de hombre para la inspección y la carga del carbón. • Para su fácil transporte, cada filtro esta equipado con accesorios para el vaciado completo y con un tanque transportable, completo con eyector. • Las diferentes fases de los filtros GAC son controladas por 5 válvulas independientes interconectadas entre sí por tuberías y accesorios. • También incluyen 2 ó 3 tomas de muestras para el control del agotamiento del carbón. • Los diferentes caudales de la fase de servicio dependen de las condiciones químicas y organolépticas del agua.
