# Filtro Hi-Flo 6 UR 100 - de Culligan

- Propiedad del archivo: CONSTRUNARIO
- Formato: FIEBDC-3/2012
- Programa: Construnario Versión 3.51
- Fecha de los precios: 22/11/2023
- Divisa: EUR

**00760540CLG** u Filtro Hi-Flo 6 UR 100 - de Culligan
- Caudal mín/máx (m3/h): 60,7 / 101,2 - T. contacto mín/máx (min): 2,2 / 1,3 - Caída máxima de presión (bar): 0,3 - Conexiones In/Out: 4" - Caudal BW (m3/h): 79,5 - Caudal CR (m3/h): 59 Los filtros Culligan Hi-Flo 6 son diseñados para responder a la demanda de filtración industrial. Cubren cualquier requerimiento para la filtración mecánica y físico- química por medio de capas filtrantes. El Cullar (UR), se utiliza para eliminar malos olores, sabores y colores; así como un exceso de cloro en el agua. Cullar es una forma granular de carbón activo. • Son controlados por válvulas de diafragma de apertura y cierre independientes para dirigir el flujo del agua durante las fases de servicio, y lavado a contracorriente. • Un programador que actúa sobre una válvula piloto que abre y cierra las válvulas de diafragma dependiendo de la fase en la que se encuentre. • El Backwash o lavado a contracorriente se activa automáticamente mediante el controlador. También permite la inicialización del proceso manualmente. • Los tanques de filtro están internamente protegidos por una capa de pintura epoxy, y externamente recubierto con un esmalte sintético neutro.
