# Filtro HI-FLO 9 UFP 2120 TWIN - de Culligan

- Propiedad del archivo: CONSTRUNARIO
- Formato: FIEBDC-3/2012
- Programa: Construnario Versión 3.51
- Fecha de los precios: 22/11/2023
- Divisa: EUR

**00761847CLG** u Filtro HI-FLO 9 UFP 2120 TWIN - de Culligan
- Caudal mín/máx (m3/h): 147 / 224 - Vel. filtración mín/máx (m/h): 10,4 / 15,8 - Caída máxima de presión (bar): 0,8 - Conexiones In/Out: 6" - Caudal BW (m3/h): 200 - Caudal CR (m3/h): 286 Los filtros Culligan Hi-Flo 9 son diseñados para responder a la demanda de filtración industrial. Los filtros Culligan Hi-Flo y TWIN cubren cualquier requerimiento para la filtración mecánica y físico-química por medio de capas filtrantes. El Cullsorb, se utiliza para eliminar hierro y Manganeso. • Son controlados por válvulas de diafragma de apertura y cierre independientes para dirigir el flujo del agua durante las fases de servicio, y lavado a contracorriente. Un programador actúa sobre una válvula piloto que abre y cierra las válvulas de diafragma dependiendo de la fase en la que se encuentre. • El backwash o lavado a contracorriente se activa automáticamente mediante el controlador. También permite la inicialización del proceso manualmente. • El tanque del filtro está internamente protegido por una capa de pintura epoxy, y externamente recubierto con un esmalte sintético neutro. • Material del tanque: acero al Carbono. • Protección interior tanque: pintura epoxi.
