# CTM CULLAR UR 24 - de Culligan

- Propiedad del archivo: CONSTRUNARIO
- Formato: FIEBDC-3/2012
- Programa: Construnario Versión 3.51
- Fecha de los precios: 22/11/2023
- Divisa: EUR

**00763935CLG** u CTM CULLAR UR 24 - de Culligan
- Conexiones: 2 - Caudal atiempo de contacto mín/máx nominal (m3/h): 3/1,8 - Tiempo de contacto mín/máx (min): 3/5 - Pérdida de carga máxima (bar): 0,3 - Caudal contralavado (m3/h): 11 Descripción técnica: Los filtros Culligan CTM resuelven de manera eficaz los problemas relacionados con el agua que se pueden manifestar de varios modos: olor desagradable, agua turbia, sólidos en suspensión, etc. Culligan CTM ofrece varios modelos específicos para cada tipo de tratamiento. Hay cuatro versiones del filtro CTM, dos de las cuales son las siguientes: • Cullar (UR), para la eliminación del olor, sabor y color desagradables del agua. • Cullax (UFX), para la eliminación de Arsénico en el agua. Características del filtro CTM: - El accionamiento puede ser hidráulico o pneumático. - El depósito vertical de forma cilíndrica está fabricado en poliéster reforzado con fibra de vidrio. - La válvula CTM, exclusiva Culligan, de pistones con válvula piloto, ofrece una mayor fiabilidad que las válvulas tradicionales de rotación. - El diseño de la válvula de varios pistones facilita el mantenimiento y prolonga la vida útil del producto. - La válvula CTM puede incorporar un pistón automático opcional para impedir que el agua bruta pase a servicio durante las fases de lavado. - Incorpora válvula de seguridad de sobrepresión contra los golpes de ariete y vacío. - Al finalizar el ciclo de producción, el equipo inicia en automático la fase de lavado, utilizando normalmente la misma agua bruta de alimentación. - El controlador GBE de Culligan permite un avanzado control del sistema. Incluye contador volumétrico.
