# HI-FLO 9 FRP UF 30 - de Culligan

- Propiedad del archivo: CONSTRUNARIO
- Formato: FIEBDC-3/2012
- Programa: Construnario Versión 3.51
- Fecha de los precios: 22/11/2023
- Divisa: EUR

**00763663CLG** u HI-FLO 9 FRP UF 30 - de Culligan
- Caudal mín/máx (m3/h): 4,5 / 11 - Velocidad de filtración mín/máx (m/h): 9,7 / 23,6 - Caída máxima de presión (bar): 1 - Conexiones IN/OUT: 1 1/2 - Caudal contralavado (m3/h): 15,9 - Caudal lavado rápido (m3/h): 10,9 Los filtros Culligan Hi-Flo 9 FRP son filtros automáticos con válvulas de diafragma y tanques bobinados en PRFV equipados con la exclusiva unidad de control Culligan GBE ideales para aplicaciones comerciales e industriales. Cubren todo tipo de necesidades de filtración hasta un caudal de 37 m³/h. Características del filtro Hi-flo 9 FRP: - El tanque vertical cilíndrico está fabricado en poliéster reforzado con fibra de vidrio y resina epoxi apta para estar en contacto con agua para consumo humano. - Configuración simple, dúplex o tríplex. - Frontal de válvulas en PVC con 5 válvulas de diafragma en Noryl. - Backwash o lavado a contracorriente que se activa automáticamente mediante el controlador. También permite la inicialización del proceso manualmente. - Los filtros UF se utilizan para eliminar cualquier tipo de turbidez del agua y pequeñas cantidades de hierro; los minerales utilizados son Cullcite y Cullsan, químicamente inerte y de vida ilimitada. - El controlador GBE de Culligan permite un avanzado control del sistema.
