# Bomba B-NM 80/160C/C - de Culligan

- Propiedad del archivo: CONSTRUNARIO
- Formato: FIEBDC-3/2012
- Programa: Construnario Versión 3.51
- Fecha de los precios: 22/11/2023
- Divisa: EUR

**00NU4780CLG** u Bomba B-NM 80/160C/C - de Culligan
- Potencia (kW): 11 - Caudal (m3/h): 132 - Pressión m.c.a.: 24
