# Filtro HI-FLO 9 UR 272 TWIN - de Culligan

- Propiedad del archivo: CONSTRUNARIO
- Formato: FIEBDC-3/2012
- Programa: Construnario Versión 3.51
- Fecha de los precios: 22/11/2023
- Divisa: EUR

**00760697CLG** u Filtro HI-FLO 9 UR 272 TWIN - de Culligan
- Caudal mín/máx (m3/h): 62,4 / 104 - T. contacto mín/máx (min): 3,2 / 1,9 - Caída máxima de presión (bar): 0,3 - Conexiones In/Out: 4" - Caudal BW (m3/h): 40,9 - Caudal CR (m3/h): 65,4 Los filtros Culligan Hi-Flo 9 son diseñados para responder a la demanda de filtración industrial. Los filtros Culligan Hi-Flo y TWIN cubren cualquier requerimiento para la filtración mecánica y físico-química por medio de capas filtrantes. El Cullar, se utiliza para eliminar indeseables colores, olores o sabores. • Son controlados por válvulas de diafragma de apertura y cierre independientes para dirigir el flujo del agua durante las fases de servicio, y lavado a contracorriente. Un programador que actúa sobre una válvula piloto que abre y cierra las válvulas de diafragma dependiendo de la fase en la que se encuentre. • El backwash o lavado a contracorriente se activa automáticamente mediante el controlador. También permite la inicialización del proceso manualmente. • El tanque del filtro está internamente protegido por una capa de pintura epoxy, y externamente recubierto con un esmalte sintético neutro. • Material del tanque: acero al carbono. • Protección interior tanque: pintura epoxi.
