# HI-FLO 9 FRP UR 21 - de Culligan

- Propiedad del archivo: CONSTRUNARIO
- Formato: FIEBDC-3/2012
- Programa: Construnario Versión 3.51
- Fecha de los precios: 22/11/2023
- Divisa: EUR

**00763654CLG** u HI-FLO 9 FRP UR 21 - de Culligan
- Caudal mín/máx (m3/h): 1,2 / 4,7 - T. contacto mín/máx (min): 5,01 / 1,28 - Caída máxima de presión (bar): 0,3 - Conexiones IN/OUT: 1 1/2 - Caudal contralavado (m3/h): 3,4 - Caudal lavado rápido (m3/h): 2,5 Los Filtros Culligan Hi-Flo 9 FRP son filtros automáticos con válvulas de diafragma y tanques bobinados en PRFV equipados con la exclusiva unidad de control Culligan GBE ideales para aplicaciones comerciales e industriales. Cubren todo tipo de necesidades de filtración hasta un caudal de 37 m³/h. Características del filtro Hi-flo 9 FRP: -El tanque vertical cilíndrico está fabricado en poliéster reforzado con fibra de vidrio y resina epoxi apta para estar en contacto con agua para consumo humano. - Configuración simple, dúplex o tríplex. - Frontal de válvulas en PVC con 5 válvulas de diafragma en Noryl. - Backwash o lavado a contracorriente que se activa automáticamente mediante el controlador. También permite la inicialización del proceso manualmente. - Los filtros UR se utilizan para eliminar malos olores, sabores y colores; así como un exceso de cloro en el agua. Cullar es una forma granular de carbón activo. - El controlador GBE de Culligan permite un avanzado control del sistema.
