# Filtro HI-FLO 9 400-480” UF 400 - de Culligan

- Propiedad del archivo: CONSTRUNARIO
- Formato: FIEBDC-3/2012
- Programa: Construnario Versión 3.51
- Fecha de los precios: 22/11/2023
- Divisa: EUR

**00752308CLG** u Filtro HI-FLO 9 400-480” UF 400 - de Culligan
- Caudal mín/máx (m3/h): 195 / 470 - Velocidad filtración mín/máx (m/h): 9,9 / 23,9 - Caída máxima de presión (bar): 1 - Conexiones In: DN300 - Conexiones OUT: DN300 - Conexión desagüe superior: DN250 - Conexión desagüe inferior: DN200 - Caudal BW (m3/h): 700 - Caudal CR (m3/h): 460 Los filtros Culligan Hi-Flo 9 son diseñados para responder a la demanda de filtración industrial, cubren cualquier requerimiento para la filtración mecánica y físico-química por medio de capas filtrantes. • Son controlados por válvulas de diafragma de apertura y cierre independientes para dirigir el flujo del agua durante las fases de servicio, y lavado a contracorriente. Un programador que actúa sobre una válvula piloto que abre y cierra las válvulas de diafragma dependiendo de la fase en la que se encuentre. • El Backwash o lavado a contracorriente se activa automáticamente mediante el controlador. También permite la inicialización del proceso manualmente. • El tanque del filtro está internamente protegido por una capa de pintura epoxy, y externamente recubierto con un esmalte sintético neutro. • Material del tanque: acero al carbono. • Protección interior tanque: pintura epoxi. Los tipos de filtración en filtro UF y UR son: • Filtr-Cleer (UF), para eliminar cualquier tipo de turbidez del agua y pequeñas cantidades de hierro y manganeso; los minerales utilizados son antracita y sílice, químicamente inerte y de vida ilimitada. • Cullar (UR), para eliminar malos olores, sabores y colores; así como un exceso de cloro en el agua. Cullar es una forma granular de carbón activo. Precio a consultar.
