# HI-FLO 9 FRP UU 36 - de Culligan

- Propiedad del archivo: CONSTRUNARIO
- Formato: FIEBDC-3/2012
- Programa: Construnario Versión 3.51
- Fecha de los precios: 22/11/2023
- Divisa: EUR

**00763670CLG** u HI-FLO 9 FRP UU 36 - de Culligan
- Caudal mín/máx (m3/h): 11 - Velocidad de filtración (m7h): 16,3 - Caída máxima de presión (bar): 0,5 - Conexiones IN/OUT: 2 - Caudal contralavado (m3/h): 27,3 - Caudal lavado rápido (m3/h): 15,9 Los Filtros Culligan Hi-Flo 9 FRP son filtros automáticos con válvulas de diafragma y tanques bobinados en PRFV equipados con la exclusiva unidad de control Culligan GBE ideales para aplicaciones comerciales e industriales. Cubren todo tipo de necesidades de filtración hasta un caudal de 25 m³/h. Características del filtro Hi-flo 9 FRP: - El tanque vertical cilíndrico está fabricado en poliéster reforzado con fibra de vidrio y resina epoxi apta para estar en contacto con agua para consumo humano. - Configuración simple, dúplex o tríplex. - Frontal de válvulas en PVC con 5 válvulas de diafragma en Noryl. - Backwash o lavado a contracorriente que se activa automáticamente mediante el controlador. También permite la inicialización del proceso manualmente. - Los filtros UU se utilizan para neutralizar la acidez del agua. Cullneu es un mineral de carbonato cálcico (CaCO3) granular que se disuelve y neutraliza proporcionalmente la acidez del agua. - El controlador GBE de Culligan permite un avanzado control del sistema.
