# Filtro HI-FLO 9 UFP 36 - de Culligan

- Propiedad del archivo: CONSTRUNARIO
- Formato: FIEBDC-3/2012
- Programa: Construnario Versión 3.51
- Fecha de los precios: 22/11/2023
- Divisa: EUR

**00760976CLG** u Filtro HI-FLO 9 UFP 36 - de Culligan
- Caudal mín/máx (m3/h): 5,5 / 11 - Velocidad filtración mín/máx (m/h): 7,7 / 15,5 - Caída máxima de presión (bar): 0,5 - Conexiones In/Out: 2" - Caudal BW (m3/h): 20,5 - Caudal CR (m3/h): 15,9 Los filtros Culligan Hi-Flo 9 son diseñados para responder a la demanda de filtración industrial. Los filtros Culligan Hi-Flo y TWIN cubren cualquier requerimiento para la filtración mecánica y físico-química por medio de capas filtrantes. El filtro Super Iron (UFP) es específico para la eliminación de hierro y manganeso. El UFPP es un mineral que tiene un fuerte efecto catalizador, reforzado mediante la inyección del producto químico adecuado. • Son controlados por válvulas de diafragma de apertura y cierre independientes para dirigir el flujo del agua durante las fases de servicio, y lavado a contracorriente. Un programador actúa sobre una válvula piloto que abre y cierra las válvulas de diafragma dependiendo de la fase en la que se encuentre. • El backwash o lavado a contracorriente se activa automáticamente mediante el controlador. También permite la inicialización del proceso manualmente. • El tanque del filtro está internamente protegido por una capa de pintura epoxy y externamente recubierto con un esmalte sintético neutro. • Material del tanque: acero al carbono. • Protección interior tanque: pintura epoxi.
