# Blusoda Hot 45 Fizz - de Culligan

- Propiedad del archivo: CONSTRUNARIO
- Formato: FIEBDC-3/2012
- Programa: Construnario Versión 3.51
- Fecha de los precios: 22/11/2023
- Divisa: EUR

**900565CLG** u Blusoda Hot 45 Fizz - de Culligan
- Capacidad de enfriamiento (l/h): 45 - Conexión de entrada (mm):8 - Presión de servicio (bar): 1-3,5 - Potencia absorbida (w): 1350 - Presión servicio CO2 mín/máx: 3/5 El dispensador de agua BLUSODA está diseñado para el uso doméstico normal, como una alternativa válida para el agua embotellada. Características principales: • Fabricado totalmente en acero inoxidable. • Tecnología de enfriamiento “DRY COOLING”: Innovador sistema silencioso que necesita un mantenimiento mínimo y que permite obtener un gran rendimiento en poco espacio. • Tres opciones de suministro: agua fría sin gas, agua a temperatura ambiente (caliente en versión HOT) y agua fría con gas. • Diseño moderno y compacto disponible en versión sobre y bajo fregadero. • Refrigerante ecológico R290.• Filtrado: por encargo lámpara UV en el punto de suministro y filtro carbón block instalado internamente.
