# Contador DN 65 (Ø 2,5") - de Culligan

- Propiedad del archivo: CONSTRUNARIO
- Formato: FIEBDC-3/2012
- Programa: Construnario Versión 3.51
- Fecha de los precios: 22/11/2023
- Divisa: EUR

**00764203CLG** u Contador DN 65 (Ø 2,5") - de Culligan
DN 65 (Ø 2,5") 1 IMP/(25-250) LT PN 16
