# CDP 10-1 - de Culligan

- Propiedad del archivo: CONSTRUNARIO
- Formato: FIEBDC-3/2012
- Programa: Construnario Versión 3.51
- Fecha de los precios: 22/11/2023
- Divisa: EUR

**00762410CLG** u CDP 10-1 - de Culligan
- Producción máxima (g/h): 10 - Conexiones: entrada 3/4” G/salida 10/12 mm - Presión máxima (bar): entrada 3/salida 5 - Número de bombas: 1 El dióxido de cloro es un desinfectante en el agua, altamente eficaz contra todo tipo de gérmenes y agentes patógenos como las bacterias de Legionella. El dióxido de cloro también destruye las biopelículas, eliminando así la fuente de alimento de los microorganismos y por lo tanto la prevención de su formación. Además de su poder desinfectante es independiente del nivel de pH del agua. El generador CDP está diseñado para producir dióxido de cloro (ClO2) en solución acuosa, por reacción de ácido clorhídrico (HCl) y el clorito de sodio (NaClO2) y, a continuación dosificarlo directamente en línea o guardarlo en un depósito auxiliar para un posterior ajuste de dosis. Un PLC con pantalla táctil gestiona todo el sistema. La unidad de pantalla táctil permite una interacción sencilla e intuitiva de toda la configuración, arranque y cierre del sistema, la elección del modo de operación y control de errores. También puede activar un comando manual de cebado de las 3 bombas dosificadoras para el mantenimiento y calibración. El sistema ofrece diversos controles de seguridad (sensores de nivel, medidores de flujo y sensor de gas dióxido de cloro en el aire). Especificaciones técnicas: • Dosificación directa en línea. • Tanque y bombas dosificadoras externas (hasta 3) Bombas dosificadoras sin electrónica, controlable desde el PLC y el controlador S508 (opcional). • Dosificación controlada por la señal externa (por ejemplo, contador emisor de impulsos) o mediante un sistema de medición del dióxido de cloro integrado (células potenciostáticas). • Pantalla LCD táctil, 5.7” QVGA, color. • 2 entradas analógicas 4-20 mA para funcionamiento automático proporcional y sensor de GAS. • 1 entrada digital de control externo para la operación automática. • 3 entradas para las bombas externas. • 1 salida deigital de relé de alarma (SPDT máximo 250 Vac, configurable). Grado de protección IP56 (caja, pantalla PLC y controlador S508); IP 65 (bombas dosificadoras). • 6 salidas internas para pilotar los imanes de las bombas dosificadoras (3 reactivos + 3 externas) • 8 entradas internas (3 para control de nivel de producto químico, 3 para sensores de flujo de las dosificadoras de producto y 2 para sensores de nivel del tanque de ClO2
