# Contador DN 150 (Ø 6") - de Culligan

- Propiedad del archivo: CONSTRUNARIO
- Formato: FIEBDC-3/2012
- Programa: Construnario Versión 3.51
- Fecha de los precios: 22/11/2023
- Divisa: EUR

**00764211CLG** u Contador DN 150 (Ø 6") - de Culligan
DN 150 (Ø 6") 1 IMP/(100-1000) LT PN 16
