# Racord pasamuros en PP DN 50 (2”) - de Culligan

- Propiedad del archivo: CONSTRUNARIO
- Formato: FIEBDC-3/2012
- Programa: Construnario Versión 3.51
- Fecha de los precios: 22/11/2023
- Divisa: EUR

| Código | Ud | Descripción |
|---|---|---|
| 00NU3181CLG | u | Racord pasamuros en PP DN 50 (2”) - de Culligan |
