# F 110µ Cartucho Steel (sólo para Gard System) - de Culligan

- Propiedad del archivo: CONSTRUNARIO
- Formato: FIEBDC-3/2012
- Programa: Construnario Versión 3.51
- Fecha de los precios: 22/11/2023
- Divisa: EUR

**00718140CLG** u F 110µ Cartucho Steel (sólo para Gard System) - de Culligan
- Altura: 9.75" - Filtración: 110 µm
