# Reactivo para generaciĆ³n de ClO2 - de Culligan

- Propiedad del archivo: CONSTRUNARIO
- Formato: FIEBDC-3/2012
- Programa: Construnario VersiĆ³n 3.51
- Fecha de los precios: 22/11/2023
- Divisa: EUR

**00NU4277CLG** u Reactivo para generaciĆ³n de ClO2 - de Culligan
25 Kg.
