# BOX 280 - de Culligan

- Propiedad del archivo: CONSTRUNARIO
- Formato: FIEBDC-3/2012
- Programa: Construnario Versión 3.51
- Fecha de los precios: 22/11/2023
- Divisa: EUR

**900535CLG** u BOX 280 - de Culligan
- Capacidad de enfriamiento (l/h): 280 - Conexión de entrada (mm): 8 - Banco de hielo (kg) / capacidad banco de hielo (l): 35 / 90 - Presión de servicio (bar): 1 - 3,5 - Potencia absorbida (w): 1265 - Presión servicio CO2 mín/máx: 3/5 BOX es un aparato realizado para la producción de agua purificada, suministrada a temperatura ambiente o refrigerada, con o sin gas, destinada al uso alimentario. Se puede utilizar para servir a pequeñas comunidades, comedores, restaurantes, hoteles, bares, como alternativa válida al agua de botella. Características principales: • Versión para ser instalada bajo fregadero. • Completamente en acero inoxidable. • Tres opciones de suministro: agua fría sin gas, agua a temperatura ambiente y agua fría con gas. • Serpentina de refrigeración, sin estancamiento de agua en el mejor acero inoxidable AISI 316 para el agua potable. • Sistema de protección bomba en caso de interrupción de agua. • Refrigerante ecológico R290.
