# FONTEMAGNA IT FIZZ 150 VOL - de Culligan

- Propiedad del archivo: CONSTRUNARIO
- Formato: FIEBDC-3/2012
- Programa: Construnario Versión 3.51
- Fecha de los precios: 22/11/2023
- Divisa: EUR

**900235CLG** u FONTEMAGNA IT FIZZ 150 VOL - de Culligan
- Capacidad de enfriamiento (l/h): 150 - Conexión de entrada (mm): 8 - Banco de hielo (kg) / capacidad banco de hielo (l): 8 / 18 - Presión de servicio (bar): 1 - 3,5 - Potencia absorbida (w): 650 - Presión servicio CO2 mín/máx: 3/5 FONTEMAGNA es un aparato realizado para la producción de agua purificada, suministrada a temperatura ambiente o refrigerada, con o sin gas, destinada al uso alimentario. Se puede utilizar para servir a pequeñas comunidades, comedores, restaurantes, hoteles, bares, como alternativa válida al agua de botella. Características principales: • Modelo fabricado totalmente en acero inoxidable. • Tecnología de enfriamiento “Banco de hielo”: que garantiza una capacidad de enfriamiento que va de los 80 a los 150 L/h. • Tres opciones de suministro: agua fría sin gas, agua a temperatura ambiente y agua fría con gas. • Refrigerante ecológico R290.
