# UV-S 703 - de Culligan

- Propiedad del archivo: CONSTRUNARIO
- Formato: FIEBDC-3/2012
- Programa: Construnario Versión 3.51
- Fecha de los precios: 22/11/2023
- Divisa: EUR

**00NU4886CLG** u UV-S 703 - de Culligan
- Caudal produccón (m3/h): 60 - Conexiones": entrada: DN80 salida DN80 - Potencia lámpara (W): 2X200 - Durabilidad lámpara (h): 12000 - Dosificación energía (µWs/cm2): 40000 El rayo U.V. (ultravioleta) es generado por lámparas especiales de longitud de onda seleccionada para matar/inactivar más eficazmente los microorganismos. Los rayos U.V. se eligen a menudo como un sistema de desinfección eficaz cuando se prefiere evitar el uso de productos químicos para la desinfección. En otros casos, se utilizan para mejorar las características de otros oxidantes/desinfectantes (ozono, oxígeno, etc.). • Los sistemas ultravioletas tienen una alta capacidad de desinfección: U.V. rayos de 254 nm (nanómetros) que destruyen el 99,9% de los patógenos. • Se utilizan principalmente para el punto de desinfección de circuitos sanitarios, como la prevención de bacterias en circuitos cerrados. Además, son adecuados como tratamiento previo de ósmosis inversa donde la desinfección es necesaria y se prefiere evitar el uso de productos químicos. • Controlador incluido.
