# Antiincrustante dispersante - 25 Kg - de Culligan

- Propiedad del archivo: CONSTRUNARIO
- Formato: FIEBDC-3/2012
- Programa: Construnario Versión 3.51
- Fecha de los precios: 22/11/2023
- Divisa: EUR

**00NU4406CLG** u Antiincrustante dispersante - 25 Kg - de Culligan
Antiincrustante dispersante, formulado principalmente para controlar las deposiciones de sales y coloides, en membranas. También indicado para eliminar sílice.
