# IW EVO 32 - de Culligan

- Propiedad del archivo: CONSTRUNARIO
- Formato: FIEBDC-3/2012
- Programa: Construnario Versión 3.51
- Fecha de los precios: 22/11/2023
- Divisa: EUR

**00NU4804CLG** u IW EVO 32 - de Culligan
- Caudal producción (m3/h): 32 - Connexiones “: Entrada: 4 Salida: 3 Desagüe: 2 - Dimen.membrana “:8x40 - Número membranas: 24 - Config. etapas x membranas: 3x6 + 1x6 - Potencia motor bomba (kW): 22 Opción con cuadro eléctrico: 105.097€ La ósmosis inversa IW Evo de Culligan es un sistema especialmente diseñado para satisfacer las más exigentes aplicaciones industriales y municipales que permite trabajar hasta 36 m³/h de caudal. • La línea IW EVO tiene un diseño modular innovador y estandarizado que es capaz de ofrecer la mayor calidad de construcción en tiempos de entrega rápidos y a precios competitivos. • Utiliza la última tecnología en membranas de ósmosis inversa con una eliminación del 99% de contaminantes (bacterias, partículas y sales disueltas); produce agua de alta pureza, adecuada para usos exigentes. • Montada en una bancada de acero revestida de pintura anticorrosiva. • Bomba de alta presión de múltietapa de acero inoxidable AISI 316 con motor de alta eficiencia. • Membranas de 8” de baja presión con el consiguiente ahorro energético. • Filtro FGX en acero inoxidable con cartuchos de 5 µm. • Tuberías de alta presión en acero inoxidable AISI 316 y tuberías de baja presión en PVC PN16. Componentes incluidos: • Instrumentación: 3 caudalímetros digitales 4-20 mA, 3 transductores 4-20 mA y 2 manómetros. • Dosificación de antiincrustante compuesto de bomba dosificadora y depósito de PE. • Sistema flushing para enjuague con depósito en PE y electroválvula de llenado. • Analizador S507 de conductividad con célula CCK5 en tubería. • Analizador S507 para medir redox con electrodo, portasondas y electroválvula.
