# Syntesis Line extension - Cartón yeso - 150 mm - estructura 100 mm - asiento interior 54 mm (700+700x1000÷2700 mm) - de Eclisse

- Propiedad del archivo: CONSTRUNARIO
- Formato: FIEBDC-3/2012
- Programa: Construnario Versión 3.51
- Fecha de los precios: 31/05/2019
- Divisa: EUR

| Código | Ud | Descripción |
|---|---|---|
| ESLUCFMD70 | u | Syntesis Line extension - Cartón yeso - 150 mm - estructura 100 mm - asiento interior 54 mm (700+700x1000÷2700 mm) - de Eclisse |
