# Ewoluto - Enlucido estándar - 150 mm - ladrillo 120 mm - asiento interior 63 mm (600x2020 mm) - de Eclisse

- Propiedad del archivo: CONSTRUNARIO
- Formato: FIEBDC-3/2012
- Programa: Construnario Versión 3.51
- Fecha de los precios: 31/05/2019
- Divisa: EUR

**EIW060SE** u Ewoluto - Enlucido estándar - 150 mm - ladrillo 120 mm - asiento interior 63 mm (600x2020 mm) - de Eclisse
Suministro de contramarco metálico (para colgar muebles) para puerta corredera de la firma ECLISSE, modelo EWOLUTO versión enlucido pared acabada 150 mm o equivalente para hoja de cm_________ x cm__________ con guía de riel extraible de aluminio 6060 norma UNI 9006:1 y carros de deslizamiento con cojinetes de bolas revestidos con nylon 6,6 elastomérico durabilidad 100.000 ciclos UNI EN 1527, travesaño superior metálico (dintel) con junta poliestireno y red portaenfoscado 25x50 corrugada sobresaliente de la estructura .
