# Zócalo para Syntesis® Line battente - cartón yeso - tirar - de Eclisse

- Propiedad del archivo: CONSTRUNARIO
- Formato: FIEBDC-3/2012
- Programa: Construnario Versión 3.51
- Fecha de los precios: 31/05/2019
- Divisa: EUR

**EBSC032** u Zócalo para Syntesis® Line battente - cartón yeso - tirar - de Eclisse
Longitud perfiles: 160 mm. Cada paquete contiene 4 perfiles terminales.
