# Syntesis Luce - Enlucido - 150 mm - ladrillo 120 mm - asiento interior 54 mm (600x2100 mm) - de Eclisse

- Propiedad del archivo: CONSTRUNARIO
- Formato: FIEBDC-3/2012
- Programa: Construnario Versión 3.51
- Fecha de los precios: 31/05/2019
- Divisa: EUR

**ESLU060ESB** u Syntesis Luce - Enlucido - 150 mm - ladrillo 120 mm - asiento interior 54 mm (600x2100 mm) - de Eclisse
Suministro y colocación de contramarco metálico para puerta corredera de la firma ECLISSE modelo LUCE versión enlucido (preparado para interruptores y cableado eléctrico) pared acabada 150 mm o equivalente para hoja de cm ..... x cm.... con guía de riel extraible de aluminio 6060 norma UNI 9006:1 y carros de deslizamiento con cojinetes de bolas revestidos con nylon 6,6 elastomérico durabilidad 100.000 ciclos UNI EN 1527. El contramarco debe ser fabricado por chapa galvanizada SK 0.7 mm de espesor , de 16 travesaños horizontales, montantes verticales reforzados , travesaño superior metálico con junta poliestireno y red portaenfoscado 25x50 corrugada sobresaliente de la estructura.
