# Syntesis Line battente extensión - Kit completo - Puerta izquierda a tirar - puerta derecha fija (1000+1000x2000 mm) - de Eclisse

- Propiedad del archivo: CONSTRUNARIO
- Formato: FIEBDC-3/2012
- Programa: Construnario Versión 3.51
- Fecha de los precios: 31/05/2019
- Divisa: EUR

**ESBAFMDTS2P200** u Syntesis Line battente extensión - Kit completo - Puerta izquierda a tirar - puerta derecha fija (1000+1000x2000 mm) - de Eclisse
Syntesis® Line battente es la solución que permite instalar una puerta batiente enrasada con la pared, es decir, sin cualquier elemento como molduras y acabados. Según los gustos, las puertas pueden pintarse con el mismo acabado de la pared, camuflándose perfectamente a la vista y convirtiéndose e integrándose con la propia pared. Alternativamente, los paneles puerta pueden laquearse o decorarse con acabamientos o impresos para que se destaquen hasta que se conviertan en verdaderos elementos de diseño.
